# Rissesanierung 2026
Angebotsaufforderung (GAEB DA XML 3.1, DA83)
Projekt: u2601
Währung: EUR
Nebenangebote zugelassen: ja
Erstellt mit: GXML Toolbox V3.2 R20170508, iTWO_64 V7.0.468, 18.03.2026

## Allgemeine Baubeschreibung
Baubeschreibung

Leistungsverzeichnis

für

  Rissesanierung (im HPS-System)
auf verschiedenen Kreisstraßen
im Hochsauerlandkreis,

2026

  entsprechend den Vorschriften,
  in ihrer jeweils gültigen Fassung:

  VOB
  TL Fug-StB
  TP Fug-StB
  ZTV BEA-StB
  TL Asphalt-StB
  TL BE-StB
  TL Gestein-StB
  ZTV Asphalt-StB

Wichtige Hinweise zur Ausschreibung und Bauausführung.

1.  ALLGEMEINE BESCHREIBUNG DER LEISTUNG

1.1 Art der Maßnahme

Die ausgeschriebene Leistung umfasst das Beseitigen von Rissen in Fahrbahndecken auf verschiedenen Kreisstraßen im Hochsauerlandkreis, sowie auf verschiedenen Straßen im Stadtgebiet Sundern.

1.2 Art und Umfang (Querschnitte, Zusammenstellung der Hauptleistungen

Die im Leistungsverzeichnis ausgeschriebenen Arbeiten enthalten folgende Hauptleistung:

ca.  39.500 m  Rissesanierung im HPS-System

Die Kosten für Baustelleneinrichtung, -vorhaltung, -räumung sowie die Verkehrssicherung werden nicht gesondert vergütet. Die Kosten sind in die Einheitspreise der Ordnungszahlen einzurechnen.

Die Vordersätze des Leistungsverzeichnisses sind Gesamtmassen aller Kreisstraßen. Eine Aufstellung über die Länge und Lage der auszuführenden Arbeiten können den beigefügten Lageplänen und tabellarischen Auflistungen entnommen werden. Dieser Sachverhalt ist bei der Kalkulation zu berücksichtigen!

1.3 LAGE DER BAUSTELLE

Die Lage der einzelnen Baustellen kann aus dem beigefügten Lageplan entnommen werden. Die einzelnen Baustellen befinden sich im gesamten Hochsauerlandkreis auf verschiedenen Kreisstraßen. Die Baustellen liegen nicht zusammenhängend. Ebenso ist den Ausschreibungsunterlagen eine Übersichtskarte des Hochsauerlandkreises mit der Lage der verschiedenen Einsatzstellen beigefügt.

Details zu der Lage der Strecken sind dem beigefügten Lageplan zu entnehmen.
2.0 ANGABEN ZUR AUSFÜHRUNG

Diese Arbeiten können nur an Unternehmen vergeben werden, die über die erforderliche und ausreichende Fachkunde, Kenntnisse und Erfahrungen in der Ausführung von Rissesanierung (im HPS System) verfügen. Auf Verlangen sind Referenzen vorzulegen.

2.1 VERKEHRSFÜHRUNG, VERKEHRSSICHERUNG

Allgemeines, Qualifikationsnachweis

Ab dem 1. Januar 2001 ist die Qualifikation des  zu benennenden Verantwortlichen für die Sicherungsarbeiten an Arbeitsstellen gemäß dem "Merkblatt über Rahmenbedingungen für erforderliche Fachkenntnisse zur Verkehrssicherung von Arbeitsstellen an Straßen (MVAS 1999)" zur Auftragserteilung nachzuweisen. Der Auftraggeber behält sich vor, bei Fehlen eines solchen Nachweises den Bieter von der Angebotswertung auszuschließen. Bei ausländischen Bietern wird ein gleichwertiger Qualifikationsnachweis anerkannt.

Aufrechterhaltung des Verkehrs

Die Sanierungsarbeiten sind unter Aufrechterhaltung des Verkehrs durchzuführen, soweit dies mit der Sicherheit in der Baustelle vereinbar ist.
Nach Auftragserteilung hat der Auftragnehmer die Einzelheiten der Verkehrsregelung mit dem HSK, Fachdienst Kreisstraßen, abzustimmen. Der AN ist für die Verkehrssicherung und den Schutz seines an der Durchführung beteiligten Personals verantwortlich. Auf die notwendigen Verkehrssicherungsmaßnahmen entsprechend der StVO unter Beachtung der Richtlinien für die Sicherung von Arbeitsstellen auf Straßen (RSA) wird besonders hingewiesen

Maßgebend für die Sicherungsmaßnahmen sind die entsprechenden, in den v.g. Richtlinien festgelegten Regelbeschilderungspläne der RSA.
Die Sicherungsmaßnahmen gelten als angeordnet, wenn in der Auftragserteilung nichts Gegenteiliges genannt wird. Die Beschilderung hat fortlaufend mit der Baumaßnahme zu erfolgen.
Bei Bedarf wird dem AN eine gesonderte Verkehrsrechtliche Anordnung für die Arbeiten ausgestellt.

Die Verpflichtung des Auftragnehmers gemäß Abs. 1 dieser vertraglichen Bestimmung besteht bis zur vertragsgerechten und vollständigen Erfüllung des Bauvertrages einschl. aller Nebenarbeiten.
Eine Unterbrechung der Bauarbeiten befreit den Auftragnehmer nicht von dieser Verpflichtung.
Während der Bauzeit sind die Zugänge und Zufahrten zu den Anliegergrundstücken (auch landwirtschaftlich genutzte Grundstücke) freizuhalten. Eine besondere Vergütung erfolgt nicht.

Der gesamte Straßenverkehr, insbesondere der Busverkehr im Bereich der Baumaßnahmen sind aufrechtzuerhalten.

Evtl. benötigte Berechtigungen oder Anordnungen sind vor Beginn der Arbeiten selbstständig durch den AN bei der zuständigen Verkehrsbehörde einzuholen.
3.0 BAUABLAUF

Reihenfolge und Abwicklung der Arbeiten

Der Bauablauf ist mit der Kreisstraßenmeisterei Brilon abzustimmen.
Der Arbeitsbeginn wird ausdrücklich sofort (spätestens zwei Wochen) nach Auftragsvergabe erwartet, da im Anschluss andere Oberflächenarbeiten anstehen! Ausnahmen können nach Rücksprache aufgrund der Witterung, der Temperatur als auch der Fahrbahntemperatur gewährt werden, bedürfen aber der Zustimmung des AG.

Ausführungszeitraum:  unverzüglich = innerhalb eines Monats nach Auftragserteilung

4.0 STOFFE, BAUTEILE

Fugenvergussmasse

Die Vergussmasse muss den Anforderungen folgender Normen entsprechen:

- Den Technischen Lieferbedingungen für Fugenfüllstoffe in Verkehrsflächen ‚TL Fug-Stb
- Der Technischen Prüfvorschriften für Fugenfüllstoffe in Verkehrsflächen, TP Fug-StB
- Der Schweizerischen Norm SNV 671 652a

Der AN hat mit Abgabe des Angebots die entsprechenden Eignungsprüfungen (nicht älter als 18 Monate) vorzulegen, fehlende Eignungsprüfungen können zum Ausschluss des Angebots führen.
(Bituminöse Fugenvergussmasse & bituminierter Splitt)

Mineralstoffe im Straßenoberbau

AUF DEN LIEFERSCHEINEN IST ANZUGEBEN, DASS DIE MINERALSTOFFE DER GÜTEÜBERWACHUNG NACH DEN RG MIN-StB UNTERLIEGEN. Eine Eignungsprüfung (nicht älter als 18 Monate) ist vorzulegen!

Der bituminierte Edelsplitt ist der Größe 1/3 mm zu liefern. Dieser muss gewaschen, gertrocknet sowie abgebunden sein, d.h. er darf nicht "frisch" sein.

Bindemittel

Für die Zuordnung der Bitumensorten gemäß DIN EN 12591 zu den Bitumensorten gemäß DIN 1995, Teil 1, gilt die nachfolgende Tabelle:

Sorte gemäß / DIN 1995  DIN EN 12591  Mindestbindemittelgehalt für Asphalttragschicht-Mischgut, Siehe Ziff 7.5.7 der Ergänzung zur ZTV T-StB 95/02.

5.0 Zusätzliche Technische Vertragsbedingungen und
  sonstige Regelwerke

5.1 Geltende ZTV en

5.1.1ZTV Asphalt-StB, Zusätzliche Technische Vertragsbedingungen und Richtlinien für den Bau von Fahrbahndecken aus Asphalt, Ausgabe
5.1.2ZTV BEA-StB, Zusätzliche Technische Vertragsbedingungen und Richtlinien für die Bauliche Erhaltung von Verkehrsflächen  Asphaltbauweisen (FGSV 798)
5.1.3ZTV Fug-StB 01, Zusätzliche Technische Vertragsbedingungen und
  Richtlinien für Fugen in Verkehrsflächen, (FGSV 897/1)

5.3 Geltende sonstige Technische Vertragsbedingungen und vertragliche Hinweise

5.3.1Gem. § 4 Nr. 2 und § 13 Nr. 1 VOB/B sind DIN-Normen als anerkannte
  Regeln der Technik zu beachten
5.3.2DIN EN 12591, Bitumen und bitumenhaltige Bindemittel, Anforderungen an Straßenbaubitumen, Ausgabe 2000
5.3.3EN 58, Probenahme Bituminöser Bindemittel
5.3.4TL BE-StB 07 Technische Lieferbedingungen für polymermodifizierte Bitumenemulsionen, (FGSV 757)
5.3.5TL Min-StB 2000, Technische Lieferbedingungen für Mineralstoff im Straßenbau (Gesteinskörnungen und Werksteine im Straßenbau), Ausgabe 2000, (FGSV 613) die TL Min-StB wird ab 01. 06. 2004 ungültig.
5.3.6TL Gestein-StB 04, Technische Lieferbedingungen für Gesteinskörnungen im Straßenbau,
  Ausgabe 2004, (FGSV 613) ab 01. 06. 2004
5.3.7TL Fug-StB 01, Technische Lieferbedingungen für Fugenfüllstoffe in Verkehrsflächen, mit TP Fug-StB 01, Technische Prüfvorschriften für Fugenfüllstoffe in Verkehrsflächen, Ausgabe 2001, (FGSV 897/2/3)
5.3.8TLG Asphalt-DSK-StB 98/03 Technische Lieferbedingungen für Asphalt im Straßenbau, Teil: Güteüberwachung, Teil: Mischgut für Dünne Schichten im Kalteinbau Ausgabe 1998/ Fassung 2003 (FGSV 790/1)
5.3.9TLG BE-StB 02, Technische Lieferbedingungen für Bitumenemulsioen
  im Straßenbau,Teil: Güteüberwachung, Ausgabe 2002, (FGSV 764).
5.3.10TP Griff-StB (SCRIM), Technische Prüfvorschriften für Griffigkeitsmessung im Straßenbau,
  Teil: Messverfahren SCRIM, Ausgabe 2001, (FGSV 408/1)
5.3.11RG Min-StB 93/2000, Richtlinien für die Güteüberwachung von Mineralstoffen im Straßenbau, Ergänzte Ausgabe 2000, (FGSV 612)
5.3.12RSA-21, Richtlinien für die Sicherung von Arbeitsstellen an Straßen, Ausgabe 2021, (FGSV 370)
5.3.13HVA B-StB, Handbuch für die Vergabe und Ausführung von Bau-leistungen im Straßen und Brückenbau, Stand 11/2001, (FGSV 941 B)

5.4 Zu beachtende Merkblätter:

5.4.1Merkblatt für das Fräsen von Asphaltbefestigungen (M FA),
  Ausgabe 2000, (FGSV 786/5)
5.4.2Merkblatt für Eignungsprüfungen an Asphalt, Ausgabe 1998, (Gruppe E)
  (FGSV 751)
5.4.3  Merkblatt für den Bau griffiger Asphaltdeckschichten,
  Ausgabe 1994, (FGSV 758)
5.4.4Merkblatt für griffigkeitsverbessernde Maßnahmen an Verkehrsflächen aus Asphalt, Ausgabe 2002, (FGSV 763)
5.4.5Merkblatt für Ebenheitsprüfungen, Ausgabe 1976, (FGSV 604)
5.4.6Merkblatt über Rahmenbedingungen für erforderliche Fachkenntnisse zur Verkehrssicherung von Arbeitsstellen an Straßen (M VAS),
  Ausgabe 1999, (FGSV 371)

5.5 Zu beachtende Hinweise

5.5.1Hinweise für das Schließen und die Sanierung von Rissen
  sowie schadhaften Nähten und Anschlüssen inVerkehrsflächen aus Asphalt -HRS. (FGSV 777)

## U2601 Rissesanierung 2026
Datum: 18.03.2026

### Bereich 1 Rissesanierung 2026

**1.10 Rissesanierung für den Hochsauerlandkreis**
Rissesanierung für den Hochsauerlandkreis

Risse in unterschiedlichen Längen im Zuge verschiedener Kreisstraßen im Gebiet des Hochsauerlandkreises in bituminösen Fahrbahndecken nach HPS-System sanieren.

Die Fugen/Risse sind mit Heißpressluft zu säubern und zu trocknen, die Fugenflanken anzuschmelzen und anschließend mit einer mineralstoffgefüllten, durch Polymere und Additive modifizierten bituminösen Masse, wie z.B. BIGUMA®- RS von der Fa. dga, Dortmund, oder gleichwertigem Material, zu vergießen und mit einer 6 cm breiten Brücke zu überziehen.

Die Oberfläche ist mit gewaschenem getrocknetem, bituminiertem, abgebundenem Edelsplitt 1/3 ausreichend abzustreuen und anzudrücken. (Die bituminöse Masse muss komplett und genau bedeckt sein!)

Überschüssiger Splitt ist zu beseitigen!
Normvorschriften die zugrunde liegen: StB-Fug 01, TL bit Fug 82 Art A, Schweizer Normvorschrift SNV 671625a (entspricht der neuen Norm ZTV Fug-STB)
Menge: 39550,000 m
